# Mortero adhesivo, GECOL Yeso

- Propiedad del archivo: CONSTRUNARIO
- Formato: FIEBDC-3/2012
- Programa: Construnario Versión 3.51
- Fecha de los precios: 12/01/2024
- Divisa: EUR

**4028SOP** kg Mortero adhesivo, GECOL Yeso
Precio: 0.30
Adhesivo base conglomerante hidráulico, GECOL Yeso, conforme a la normativa UNE EN 12004 – clase C1 – para la colocación en capa fina (llana dentada) de cerámica convencional de absorción superior al 3% (UNE EN 14411), en pavimentos (UNE EN 13813) y revestimientos (UNE EN 13279) interiores y zócalos exteriores, sobre soportes resistentes, limpios, con cierto grado de absorción y las retracciones de curado finalizadas, respetando todas las juntas entre baldosas y movimiento, utilizando materiales específicos de la gama GECOL Juntas (UNE EN 13888). Todo ello siguiendo la UNE 138002 Reglas generales para la ejecución de revestimientos con baldosas por adherencia. Producto con marcado CE y DdP (Declaración de prestaciones) según Reglamento (UE) 305/2011
