# Adhesivo cementoso monocomponente, GECOL Aplacado

- Propiedad del archivo: CONSTRUNARIO
- Formato: FIEBDC-3/2012
- Programa: Construnario Versión 3.51
- Fecha de los precios: 12/01/2024
- Divisa: EUR

**4029SOP** kg Adhesivo cementoso monocomponente, GECOL Aplacado
Precio: 0.43
GECOL Aplacado es un adhesivo cementoso monocomponente, flexible, hidrofugado y armado con fibras, desarrollado para la colocación de todo tipo de material pétreo. Su uso es extensivo tanto en pavimentos y revestimientos interiores y exteriores, sobre soportes a base de cemento (mortero de cemento u hormigón), ladrillo cerámico, etc. Apto para la realización de mampostería y sillería, chapeado de piedra natural, reconstituida o artificial, mármol, granito, caliza, etc. Gracias a su rápido secado, reduce el riesgo de aparición de manchas por humedad y eflorescencias.
