# Adhesivo-gel de tecnología híbrida, G 100 Flexible premium de Gecol. Gris

- Propiedad del archivo: CONSTRUNARIO
- Formato: FIEBDC-3/2012
- Programa: Construnario Versión 3.51
- Fecha de los precios: 12/01/2024
- Divisa: EUR

**4043SOP** kg Adhesivo-gel de tecnología híbrida, G 100 Flexible premium de Gecol. Gris
Precio: 0.61
Adhesivo-gel base resina-cemento, monomponente, G100 Flexible premium, altamente deformable, de elevadas exigencias técnicas, deslizamiento vertical nulo, tiempo abierto ampliado y reforzado con fibras estructurales, conforme a la normativa UNE EN 12004 – clase C2 TE S1 – para la colocación hasta 15 mm (llana dentada) de todo tipo de baldosas cerámicas y piezas sin absorción (UNE EN 14411), mármol, piedras naturales /artificiales, en pavimentos (UNE EN 13813) y revestimientos (UNE EN 998-1) interiores y exteriores, sobre soportes resistentes, limpios, con cierto grado de absorción y las retracciones de curado finalizadas, respetando todas las juntas entre baldosas y movimiento, utilizando materiales específicos de la gama GECOL Juntas (UNE EN 13888). Todo ello siguiendo la UNE 138002 Reglas generales para la ejecución de revestimientos con baldosas por adherencia. Producto con marcado CE y DdP (Declaración de prestaciones) según Reglamento (UE) 305/2011.
