# Junta de colocación, flexible, G # color F - Plus de Gecol

- Propiedad del archivo: CONSTRUNARIO
- Formato: FIEBDC-3/2012
- Programa: Construnario Versión 3.51
- Fecha de los precios: 12/01/2024
- Divisa: EUR

**4550_4562** kg Junta de colocación, flexible, G # color F - Plus de Gecol
Precio: 0.86
Mortero de juntas, base conglomerante hidráulico, G#colorJunta-F PLUS, de elevadas prestaciones, resistente a la abrasión e impermeable y coloreado, conforme a la normativa UNE EN 13888 – clase CG2 WA – para el rejuntado hasta 6 mm de todo tipo de baldosas cerámicas y piezas sin absorción (UNE EN 14411), mármol, piedras naturales /artificiales, en pavimentos y revestimientos en interiores y exteriores. Aplicada con llana de goma y posterior limpieza con agua limpia y esponjas específicas. Todo ello siguiendo la UNE 138002 Reglas generales para la ejecución de revestimientos con baldosas por adherencia
