# Junta GEL, de naturaleza híbrida, G # color Premium de Gecol

- Propiedad del archivo: CONSTRUNARIO
- Formato: FIEBDC-3/2012
- Programa: Construnario Versión 3.51
- Fecha de los precios: 12/01/2024
- Divisa: EUR

**4750_4762** kg Junta GEL, de naturaleza híbrida, G # color Premium de Gecol
Precio: 1.08
Mortero de juntas, de fraguado rápido, base conglomerante hidráulico, G#color Junta premium, de elevadas prestaciones, resistente a la abrasión e impermeable y coloreado, conforme a la normativa UNE EN 13888 – clase CG2 WA – para el rejuntado de 2 a 20 mm de todo tipo de baldosas cerámicas y piezas sin absorción (UNE EN 14411), mármol, piedras naturales /artificiales, en pavimentos y revestimientos en interiores y exteriores. Aplicada con llana de goma y posterior limpieza con agua limpia y esponjas específicas. Todo ello siguiendo la UNE 138002 Reglas generales para la ejecución de revestimientos con baldosas por adherencia.
