# Junta de colocación bi-componente, G # color Epoplus de Gecol

- Propiedad del archivo: CONSTRUNARIO
- Formato: FIEBDC-3/2012
- Programa: Construnario Versión 3.51
- Fecha de los precios: 12/01/2024
- Divisa: EUR

**4800_4821** kg Junta de colocación bi-componente, G # color Epoplus de Gecol
Precio: 17.00
Mortero de juntas, bicomponente, base resina reactiva epoxídica, G#color Junta epoplus, de elevadas prestaciones, resistente a ataques químicos y bacteriológicos, conforme a la normativa UNE EN 13888 – clase RG – para el rejuntado estanco de 2 a 15 mm de todo tipo de baldosas cerámicas y piezas sin absorción (UNE EN 14411), mármol, piedras naturales /artificiales, en pavimentos y revestimientos en interiores y exteriores. Aplicada con llana de goma y posterior limpieza con agua limpia y esponjas específicas. Todo ello siguiendo la UNE 138002 Reglas generales para la ejecución de revestimientos con baldosas por adherencia.
