# Adhesivo y junta de colocación bi-componente, G # color Epoxi de Gecol

- Propiedad del archivo: CONSTRUNARIO
- Formato: FIEBDC-3/2012
- Programa: Construnario Versión 3.51
- Fecha de los precios: 12/01/2024
- Divisa: EUR

**4851_4852** kg Adhesivo y junta de colocación bi-componente, G # color Epoxi de Gecol
Precio: 23.20
Adhesivo bicomponente base resina reactiva epoxídica, G#color Junta epoxi, de elevadas prestaciones, conforme a la normativa UNE EN 12004 – clase R2 – para la colocación en capa fina (llana dentada) de todo tipo de baldosas cerámicas y piezas sin absorción (UNE EN 14411), mármol, piedras naturales /artificiales, en pavimentos (UNE EN 13813) y revestimientos (UNE EN 998-1), así como soportes especiales de metal, poliéster, pavimentos epoxi en interiores y exteriores, sobre soportes resistentes, limpios, respetando todas las juntas entre baldosas y movimiento, utilizando materiales específicos de la gama G#color Juntas epoxídicas (UNE EN 13888). Todo ello siguiendo la UNE 138002 Reglas generales para la ejecución de revestimientos con baldosas por adherencia. Producto con marcado CE y DdP (Declaración de prestaciones) según Reglamento (UE) 305/2011. M2. Mortero de juntas, bicomponente, base resina reactiva epoxídica, G#color Junta epoxi, de elevadas prestaciones, resistente a ataques químicos y bacteriológicos, conforme a la normativa UNE EN 13888 – clase RG – para el rejuntado estanco de 2 a 15 mm de todo tipo de baldosas cerámicas y piezas sin absorción (UNE EN 14411), mármol, piedras naturales /artificiales, en pavimentos y revestimientos en interiores y exteriores. Aplicada con llana de goma y posterior limpieza con agua limpia y esponjas específicas. Todo ello siguiendo la UNE 13
