# Masilla monocomponente elastomérica, G # color Elastic - MS Transparente de Gecol

- Propiedad del archivo: CONSTRUNARIO
- Formato: FIEBDC-3/2012
- Programa: Construnario Versión 3.51
- Fecha de los precios: 12/01/2024
- Divisa: EUR

**4861SOP** ud Masilla monocomponente elastomérica, G # color Elastic - MS Transparente de Gecol
Precio: 7.63
G#color Elastic-MS es una masilla monocomponente elastomérica, a base de polímero MS, para el pegado y sellado de alta calidad. Adhiere sin imprimación los materiales más comunes en construcción e industria (vidrio, cerámica, madera y derivados, metales, PVC, metacrilatos, poliéster, etc.), incluso en superficies húmedas. Válido para el sellado de juntas estructurales en suelos y paredes interiores y exteriores, juntas de carpintería de obra, juntas en inmersio´n y canales de riego, etc. Excelente resistencia en la exposición UV (no cuartea ni amarillea). Pintable, no contaminando además pintadas posteriores. Producto flexible en un elevado rango de temperaturas (-40ºC a +90ºC). Su composición neutra hace que no corroa los metales, ni ataque los soportes típicos en construcción (hormigón, ladrillo, mármol, etc.) G#color Elastic–MS transparente, gracias a su fórmula libre cargas y disolventes, no ataca las superficies, dando como resultado un color totalmente cristalino.
