# Mortero monocapa proyectable e impermeable, Revoco de Gecol. Gris

- Propiedad del archivo: CONSTRUNARIO
- Formato: FIEBDC-3/2012
- Programa: Construnario Versión 3.51
- Fecha de los precios: 12/01/2024
- Divisa: EUR

**5200SOP** kg Mortero monocapa proyectable e impermeable, Revoco de Gecol. Gris
Precio: 0.16
Mortero monocapa de revestimiento de fachadas, base conglomerante hidráulico y cal aérea, GECOL Revoco, impermeable, permeable al vapor de agua y proyectable, conforme a la normativa EN 998–1– tipo OC CSIII W2 – para la decoración, renovación e impermeabilización de fachadas, acabados (raspado, fratasado, liso, gota, gota chafada, texturado), sobre soportes habituales de albañilería (cemento, ladrillo cerámico, bloque de hormigón, etc.). Producto con marcado CE y DdP (Declaración de prestaciones) según Reglamento (UE) 305/2011.
