# Mortero fino proyectable e impermeable, Revoco fino Ultra de Gecol

- Propiedad del archivo: CONSTRUNARIO
- Formato: FIEBDC-3/2012
- Programa: Construnario Versión 3.51
- Fecha de los precios: 12/01/2024
- Divisa: EUR

**5349SOP** kg Mortero fino proyectable e impermeable, Revoco fino Ultra de Gecol
Precio: 0.18
Mortero de revestimiento de fachadas, base conglomerante hidráulico y cal aérea, GECOL Revoco fino, impermeable, permeable al vapor de agua y proyectable, conforme a la normativa EN 998– 1 – tipo CR CSIII W2 – para la decoración, renovación e impermeabilización de fachadas, de 2 a 5 mm para un acabado fino, sobre soportes previamente regularizados de mortero de cemento. Producto con marcado CE y DdP (Declaración de prestaciones) según Reglamento (UE) 305/2011.
