# Mortero ecológico en base a cal hidráulica natural, Revocal - H de Gecol

- Propiedad del archivo: CONSTRUNARIO
- Formato: FIEBDC-3/2012
- Programa: Construnario Versión 3.51
- Fecha de los precios: 12/01/2024
- Divisa: EUR

**5501_5540SOP** kg Mortero ecológico en base a cal hidráulica natural, Revocal - H de Gecol
Precio: 0.38
Mortero de revestimiento de fachadas, transpirable, base cal hidráulica natural, GECOL Revocal-H, impermeable, permeable al vapor de agua, reforzado con fibras de vidrio y proyectable, conforme a la normativa EN 998–1 – tipo CR CSIII W2 – para la decoración, renovación e impermeabilización de fachadas, acabados (raspado, fratasado, liso, gota, gota chafada, texturado), sobre soportes habituales de albañilería (cemento, ladrillo cerámico, bloque de hormigón, etc.). Producto con marcado CE y DdP (Declaración de prestaciones) según Reglamento (UE) 305/2011.
