# Mortero ecológico en base a cal hidráulica natural, Revocal fino - H de Gecol

- Propiedad del archivo: CONSTRUNARIO
- Formato: FIEBDC-3/2012
- Programa: Construnario Versión 3.51
- Fecha de los precios: 12/01/2024
- Divisa: EUR

**5701_5740SOP** kg Mortero ecológico en base a cal hidráulica natural, Revocal fino - H de Gecol
Precio: 0.40
Mortero de revestimiento de fachadas, transpirable, base cal hidráulica natural, GECOL Revocal-H fino, impermeable, permeable al vapor de agua, reforzado con fibras de vidrio y proyectable, conforme a la normativa EN 998–1 – tipo CR CSIII W2 – para la decoración, renovación e impermeabilización de fachadas, de 2 a 5 mm para un acabado fino, sobre soportes previamente regularizados. Producto con marcado CE y DdP (Declaración de prestaciones) según Reglamento (UE) 305/2011
