# Mortero monocapa semi aligerado piedra de Gecol

- Propiedad del archivo: CONSTRUNARIO
- Formato: FIEBDC-3/2012
- Programa: Construnario Versión 3.51
- Fecha de los precios: 12/01/2024
- Divisa: EUR

**5800_5807SOP** kg Mortero monocapa semi aligerado piedra de Gecol
Precio: 0.35
Mortero monocapa de revestimiento de fachadas, base conglomerante hidráulico y cal aérea, semi-aligerado GECOL Monocapa piedra, impermeable, permeable al vapor de agua y proyectable, conforme a la normativa EN 998–1– tipo OC CSIV W2 – para la decoración, renovación e impermeabilización de fachadas, acabado piedra proyectada, sobre soportes habituales de albañilería (cemento, ladrillo cerámico, bloque de hormigón, etc.). Producto con marcado CE y DdP (Declaración de prestaciones) según Reglamento (UE) 305/2011
