# Panel acústico de virutas de madera Fibro-Kustik Barcelona B1 de Soprema. 1 mm. Dimensiones: 600x615x35 mm. Perfil oculto

- Propiedad del archivo: CONSTRUNARIO
- Formato: FIEBDC-3/2012
- Programa: Construnario Versión 3.51
- Fecha de los precios: 16/01/2024
- Divisa: EUR

| Código | Ud | Descripción | Precio |
|---|---|---|---|
| 58058_SOP | m2 | Panel acústico de virutas de madera Fibro-Kustik Barcelona B1 de Soprema. 1 mm. Dimensiones: 600x615x35 mm. Perfil oculto | 31.50 |
