# Mortero proyectable e impermeable, Revoco base de Gecol. Gris

- Propiedad del archivo: CONSTRUNARIO
- Formato: FIEBDC-3/2012
- Programa: Construnario Versión 3.51
- Fecha de los precios: 12/01/2024
- Divisa: EUR

**5825SOP** kg Mortero proyectable e impermeable, Revoco base de Gecol. Gris
Precio: 0.13
Mortero de revestimiento de fachadas para grandes espesores, base conglomerante hidráulico, GECOL Revoco capa gruesa, impermeable, permeable al vapor de agua y proyectable, conforme a la normativa EN 998–1 – tipo GP CSIV W2 – para el acabado en elevadas resistencias mecánicas (Rc > 25 N / mm2 según UNE EN 998-1) en fachadas. Producto con marcado CE y DdP (Declaración de prestaciones) según Reglamento (UE) 305/2011.
