# Revestimiento acrílico, Revestcril (todas las texturas) de Gecol

- Propiedad del archivo: CONSTRUNARIO
- Formato: FIEBDC-3/2012
- Programa: Construnario Versión 3.51
- Fecha de los precios: 12/01/2024
- Divisa: EUR

**6001_6240SOP** kg Revestimiento acrílico, Revestcril (todas las texturas) de Gecol
Precio: 2.40
Revestimiento plástico mineral, en dispersión acuosa, GECOL Revestcril, impermeable, permeable al vapor de agua y proyectable, para la decoración, renovación e impermeabilización de fachadas, acabado (fratasado, rayado, fino), sobre soportes regularizados (mortero tradicional, mortero monocapa, hormigón liso, yeso, placas de yeso laminado, pinturas, revestimientos sintéticos) previa aplicación de GECOL Cril como imprimación consolidante, regularizador de absorción y fondo de superficie. Producto con ETA 12/0408 como terminación en el Sistema GECOL TERM (SATE / ETICS)
