# Revestimiento acrílico de última generación, Revestcril fotocatalítico de Gecol

- Propiedad del archivo: CONSTRUNARIO
- Formato: FIEBDC-3/2012
- Programa: Construnario Versión 3.51
- Fecha de los precios: 12/01/2024
- Divisa: EUR

**6251SOP** kg Revestimiento acrílico de última generación, Revestcril fotocatalítico de Gecol
Precio: 3.92
Revestimiento continuo, descontaminante, en dispersión acuosa y con aditivos fotocatalíticos, GECOL Revestcril fotocatalítico, impermeable, permeable al vapor de agua y proyectable, para la decoración, renovación e impermeabilización de fachadas, acabado fratasado, rayado, fino), sobre soportes regularizados (mortero tradicional, mortero monocapa, hormigón liso, yeso, placas de yeso laminado, pinturas, revestimientos sintéticos) previa aplicación de GECOL Cril como imprimación consolidante, regularizador de absorción y fondo de superficie. Producto con ETA 12/0408 como terminación en el Sistema GECOL TERM (SATE / ETICS)
