# Revestimiento plástico impermeable, Cril extra de Gecol

- Propiedad del archivo: CONSTRUNARIO
- Formato: FIEBDC-3/2012
- Programa: Construnario Versión 3.51
- Fecha de los precios: 12/01/2024
- Divisa: EUR

**6301_6340SOP** kg Revestimiento plástico impermeable, Cril extra de Gecol
Precio: 2.53
Revestimiento plástico en dispersión acuosa, GECOL Cril extra, impermeable, permeable al vapor de agua y con efecto antimoho, para la decoración, renovación e impermeabilización de fachadas, sobre soportes regularizados (mortero tradicional, mortero monocapa, hormigón liso, yeso, placas de yeso laminado, pinturas, revestimientos sintéticos). Producto con ETA 12/0408 como imprimación de fondo en el Sistema GECOL TERM (SATE / ETICS)
