# Revestimiento acrílico al silicato, Cril silicato de Gecol

- Propiedad del archivo: CONSTRUNARIO
- Formato: FIEBDC-3/2012
- Programa: Construnario Versión 3.51
- Fecha de los precios: 12/01/2024
- Divisa: EUR

**6701_6740SOP** kg Revestimiento acrílico al silicato, Cril silicato de Gecol
Precio: 4.61
Revestimiento al silicato de elevada pureza en dispersión acuosa, GECOL Cril silicato, de elevada transpirabilidad, impermeable, de efecto Antimoho y resistente a los álcalis del soporte y rayos ultravioleta, para la decoración, renovación e impermeabilización de fachadas, sobre soportes regularizados (mortero tradicional, mortero monocapa, hormigón liso)
