# Impermeabilizante híbrido en base agua, Imper - PU de Gecol

- Propiedad del archivo: CONSTRUNARIO
- Formato: FIEBDC-3/2012
- Programa: Construnario Versión 3.51
- Fecha de los precios: 12/01/2024
- Divisa: EUR

**6924_6931SOP** kg Impermeabilizante híbrido en base agua, Imper - PU de Gecol
Precio: 17.86
GECOL Imper-PU es una membrana híbrida de poliuretano impermeabilizante y transitable, base agua, para la proteccio´n de todo tipo de superficies. De ra´pido secado y fa´cil aplicacio´n, forma una capa duradera, continua y ela´stica para la proteccio´n de terrazas, balcones, cubiertas, etc. Especialmente indicado para su uso en lugares sin ventilacio´n al ser, debido a su naturaleza acuosa, un producto inodoro. Una vez aplicada, protege las superficies sujetas a la accio´n del agua y a otras agresiones externas (agentes atmosfe´ricos, rayos ultravioletas, agresiones qui´micas, etc.) Se aplica fa´cilmente a llana, brocha o mediante ma´quinas de proyeccio´n.
