# Revestimiento epoxídico, bicomponente para pavimentos, Cril epoxi de Gecol

- Propiedad del archivo: CONSTRUNARIO
- Formato: FIEBDC-3/2012
- Programa: Construnario Versión 3.51
- Fecha de los precios: 12/01/2024
- Divisa: EUR

**6952_6954SOP** kg Revestimiento epoxídico, bicomponente para pavimentos, Cril epoxi de Gecol
Precio: 17.72
Revestimiento epoxídico, bicomponente, GECOL Cril epoxi, resistente a la abrasión química y mecánica, para la protección de pavimentos interiores y exteriores en garajes, naves industriales, almacenes, talleres y locales, sobre soportes regularizados (mortero de cemento, hormigón, acero)
