# Revestimiento acrílico en base disolvente, Cril tráfico de Gecol

- Propiedad del archivo: CONSTRUNARIO
- Formato: FIEBDC-3/2012
- Programa: Construnario Versión 3.51
- Fecha de los precios: 12/01/2024
- Divisa: EUR

**6956_6959SOP** kg Revestimiento acrílico en base disolvente, Cril tráfico de Gecol
Precio: 7.50
Revestimiento acrílico, monocomponente, base disolvente, GECOL Cril tráfico, resistente a la abrasión química y mecánica, para la señalización horizontal de superficies de asfalto, hormigón y cemento.
