# Revestimiento plástico acrílico, Cril deportiva de Gecol

- Propiedad del archivo: CONSTRUNARIO
- Formato: FIEBDC-3/2012
- Programa: Construnario Versión 3.51
- Fecha de los precios: 12/01/2024
- Divisa: EUR

**6960_6967SOP** kg Revestimiento plástico acrílico, Cril deportiva de Gecol
Precio: 4.59
GECOL Cril deportiva es un revestimiento acrílico, monocomponente, en dispersión acuosa, para pavimentos deportivos. De elevada resistencia, flexibilidad y adherencia, se encuentra especialmente diseñado para el pintado de canchas de tenis, frontones, pistas de pádel, futbol, polideportivos. Capa protectora y decorativa en pavimentos y revestimientos de pistas deportivas que se encuentren expuestas a la acción de la naturaleza creando una película resistente a la intemperie y a los rayos UV. De excelente poder cubriente y lavabilidad, es un revestimiento impermeable frente al agua de lluvia, pero permeable al vapor de agua y condensaciones producidas en el interior de las instalaciones. Formulado con áridos y aditivos que evitan la retracción en su secado y le confieren un aspecto y tacto sedoso.
