# Revestimiento plástico acrílico, Cril piscinas de Gecol

- Propiedad del archivo: CONSTRUNARIO
- Formato: FIEBDC-3/2012
- Programa: Construnario Versión 3.51
- Fecha de los precios: 12/01/2024
- Divisa: EUR

**6968_6971SOP** kg Revestimiento plástico acrílico, Cril piscinas de Gecol
Precio: 3.44
Revestimiento 100 % acrílico, monocomponente en dispersión acuosa, GECOL Cril piscinas, evita la proliferación de algas, resistente a la intemperie y a los rayos ultravioleta, de elevada flexibilidad y adherencia, para la impermeabilización y rehabilitación en estanques, lagos artificiales, depósitos y piscinas, sobre soportes regularizados (mortero tradicional y hormigón).
