# Mortero seco de revestimiento, de gran plasticidad, Sec siliceo de Gecol. Colores

- Propiedad del archivo: CONSTRUNARIO
- Formato: FIEBDC-3/2012
- Programa: Construnario Versión 3.51
- Fecha de los precios: 12/01/2024
- Divisa: EUR

**7011_7019SOP** kg Mortero seco de revestimiento, de gran plasticidad, Sec siliceo de Gecol. Colores
Precio: 0.20
Mortero preparado de gran plasticidad Apto para obras de mampostería, montaje y ensamblaje de bloques de cemento, colocación de tejas, rellenos Material idóneo para usos de albañilería tradicionales Aplicable en interiores y exteriores Empaque de 25 kg
