# Mortero de cal natural y conglomerante hidráulico, Encintado de Gecol

- Propiedad del archivo: CONSTRUNARIO
- Formato: FIEBDC-3/2012
- Programa: Construnario Versión 3.51
- Fecha de los precios: 12/01/2024
- Divisa: EUR

**7099_7102SOP** kg Mortero de cal natural y conglomerante hidráulico, Encintado de Gecol
Precio: 0.17
GECOL Encintado es un mortero de cemento, cal, áridos silíceos de primera calidad y aditivos, coloreado en masa, apto para la colocación y rejuntado de piedras naturales y granitos. Recomendado, tanto para obras en antiguas restauraciones y rehabilitaciones (ej. saneamiento de tapiales y rejuntado de sillares), como para obra nueva (mampostería, montaje y ensamblaje de piedra natural, granitos, etc.). Al ser un material previamente preparado y dosificado, evita las mezclas y los posibles errores como consecuencia de estas. Tan solo necesita añadir el agua correspondiente. Es un producto con una excelente tixotropía. Impermeable frente al agua de lluvia. Se puede utilizar indistintamente, tanto en interiores, como en exteriores.
