# Preparado de cemento blanco tipo 42,5 de Gecol. Blanco

- Propiedad del archivo: CONSTRUNARIO
- Formato: FIEBDC-3/2012
- Programa: Construnario Versión 3.51
- Fecha de los precios: 12/01/2024
- Divisa: EUR

**7112SOP** kg Preparado de cemento blanco tipo 42,5 de Gecol. Blanco
Precio: 0.35
GECOL 450 Blanco es un preparado de cemento blanco, de elevada resistencia, listo para mezclar con áridos de diferente granulometría y naturaleza (caliza, silícea, dolomita, etc.), y realizar distintos tipos de mortero de albañilería (obras de mampostería, albañilería en general, enfoscados, etc.). Es un material idóneo para suelo-cemento, grava-cemento y estabilización de suelos. Su uso también se hace extensivo para trabajos de lechadas en pavimentos y revestimientos de cerámica convencional, piedras naturales y en piscinas. Tiene una excelente blancura. Se puede utilizar indistintamente en interiores y exteriores.
