# Cemento de fraguado rápido de Gecol

- Propiedad del archivo: CONSTRUNARIO
- Formato: FIEBDC-3/2012
- Programa: Construnario Versión 3.51
- Fecha de los precios: 12/01/2024
- Divisa: EUR

**7113SOP** kg Cemento de fraguado rápido de Gecol
Precio: 0.36
GECOL Cemento rápido es un cemento natural de fraguado rápido, apto para fijaciones y empotramientos que precisen una inmediata puesta en servicio. Indicado para cualquier obra de albañilería en la que se requiera una resistencia a corto plazo, en trabajos como: anclajes, colocación de marcos, reglas, tuberías, bisagras, fijación de mobiliario urbano (señales, tapas de alcantarillas, desagües, etc.), en contacto con el agua o en ambientes con un elevado grado de humedad.
