# Hidróxido de cal (cal apagada) de Gecol

- Propiedad del archivo: CONSTRUNARIO
- Formato: FIEBDC-3/2012
- Programa: Construnario Versión 3.51
- Fecha de los precios: 12/01/2024
- Divisa: EUR

**7114SOP** kg Hidróxido de cal (cal apagada) de Gecol
Precio: 0.34
GECOL Cal es un hidróxido cálcico o cal apagada lista para mezclar con áridos de diferente granulometría y naturaleza (caliza, silícea, dolomita, etc.), aunque también permite su utilización directa sin la necesidad de adición de áridos, tan solo mezclándolo con la cantidad de agua correspondiente para su uso en construcción, ofreciendo a los materiales una elevada permeabilidad. Debido a su versatilidad se utilizan para distintas funciones, como por ejemplo, secado y estabilización de suelos, corrector de pH, desinfectante, secado y neutralización de lodos, desulfuración de humos, tratamiento de aguas potables, depuración y neutralización de aguas residuales urbanas e industriales, etc. Tiene una excelente blancura. Se puede utilizar indistintamente en interiores y exteriores.
