# Mortero silíceo en polvo de rodadura, Capa rodadura de Gecol

- Propiedad del archivo: CONSTRUNARIO
- Formato: FIEBDC-3/2012
- Programa: Construnario Versión 3.51
- Fecha de los precios: 12/01/2024
- Divisa: EUR

**7123SOP** kg Mortero silíceo en polvo de rodadura, Capa rodadura de Gecol
Precio: 0.35
Mortero en polvo de rodadura industrial, GECOL Capa rodadura, de elevadas resistencias mecánicas, excelente penetración y alto contenido en cuarzo, para la aplicación por espolvoreo sobre hormigón fresco en pavimentos interiores y exteriores, para la pavimentación de una capa de rodadura de elevadas prestaciones y resistencias a la abrasión en naves, parkings, locales, etc.
