# Soprema - Tegola canadese gris pizarra

- Propiedad del archivo: CONSTRUNARIO
- Formato: FIEBDC-3/2012
- Programa: Construnario Versión 3.51
- Fecha de los precios: 16/01/2024
- Divisa: EUR

**71397_ARDESIA** m2 Soprema - Tegola canadese gris pizarra
Precio: 30.70
TEGOLA CANADESE STANDARD es la placa asfáltica impermeable para cubiertas inclinadas, que proporciona un acabado estético de alta calidad. Está compuesta de 5 capas sobrepuestas, con una armadura de fibra de vidrio pre impregnada, con dos capas de betún oxidado catalítico, una capa antiadherente y una capa de gránulo mineral. DESCRIPCIÓN Ventajas • La armadura de fieltro de fibra de vidrio (FV) proporciona la máxima estabilidad dimensional al producto. • Ligera: Sólo pesa 10,7 kg/m², mientras que las tejas de arcilla pesan 45 Kg/m² y las de cemento 60 Kg/m². • Práctica: No se rompe con el transporte y descarga, abulta poco y se coloca rápidamente. No se requieren piezas especiales para los puntos singulares. • Adaptable: Es adaptable con eficiencia técnica y estética a todas las cubiertas, desde el 20% hasta la vertical (sin previa impermeabilización). • Resistente: Al fuego, agresiones atmosféricas, al peso de la nieve, etc. El color es resistente en el tiempo, ya que se ha obtenido gracias a un proceso de mineralización cerámica. No necesita mantenimiento. • Coloreada: La distinta gama de colores permite la elección más idónea para el acabado de fachadas y la elegancia de su entorno. Aplicación • Aplicación como protección y acabado estético de cubiertas inclinadas con una pendiente superior al 25%. • Acabado estético de cubiertas inclinadas una vez impermeabilizadas con lámina bituminosa adherida a fuego o autoadhesivas con pendientes entre el 5% y 25%. • Impermeabilización de mansardas, medianeras y cubiertas vistas • Impermeabilización sobre diferentes soportes: hormigón, mortero, madera; otras superficies requieren de una prueba de adherencia. PUESTA EN OBRA • SOPORTE: Debe presentar una superficie seca, firme, regular, limpia y libre de materiales sueltos. El soporte puede ser madera (tablas de madera curada, madera contrachapada, paneles en fibra de madera), hormigón o mortero. • Se realiza primero el trazado y replanteo de la cubierta partiendo de parte inferior del alero y marcando una línea paralela a 19,5 cm del borde y a partir de ésta líneas paralelas cada 14,5 cm. • Las placas TEGOLA se instalan procediendo en líneas horizontales, partiendo de la base hacia la cumbrera. • La primera TEGOLA se colocará invertida (cabeza abajo) cortada a lo largo eliminando los faldones y lateralmente en 15 cm. Sobre una hilera de inicio, se extenderá una capa de BITUSTICK o banda de lámina autoadhesiva por ambas caras para adherirla. • La primera hilera de TEGOLA vista, se colocará sobre la hilera de inicio, esta vez con los faldones en posición normal y sobrepuesta a la inferior. • La segunda línea se inicia cortando el lateral en 15 cm utilizando como punto de referencia la TEGOLA anterior, así sucesivamente, de manera que la figura quede traslapada. • Los clavos van colocados inmediatamente sobre los puntos autoadhesivos y deberán siempre atravesar dos placas. La pendiente mínima para instalación con clavos es 25%, se colocarán 5 clavos por placa. En pendientes mayores de 60º se recomienda el uso de 6 clavos por placa. • Para pendientes menores a 25% se impermeabiliza el soporte con lámina bituminosa MORTERPLAS con una masa mínima de 3kg/m² con designación LBM-30 y se sueldan a fuego las placas TEGOLA a ésta. Si se considera se colocarán 2 clavos por placa por mayor seguridad en zonas de exposición de succión de viento. • De acuerdo con la pendiente y la longitud del faldón, debe impermeabilizarse en su totalidad o en la base, ver tabla siguiente: Inclinación de la cubierta Proyección horizontal del faldón Hasta 7 m De 7 a 10 m De 10 a 15m < 25% Impermeabilizar Del 25% al 35% Colocación normal Impermeabilizar > 35% Colocación normal (no necesaria impermeabilización suplementaria) Impermeabilizar Ejemplo: Cubierta con pendiente del 35%, proyección horizontal de 14 m Cálculo: la zona del faldón a impermeabilizar, será a partir de los 10 m de la cumbrera, o sea 4,83 m. • Para los detalles de cumbrera, limatesas y lima hoyas se recomienda instalar una banda de lámina bituminosa que sirva de refuerzo y protección en estas zonas, se puede realizar con MORTERPLAS con una masa mínima de 3kg/m² con designación LBM-30 o lámina autoadhesiva TEXSELF • Las placas bituminosas TEGOLA están provistas de pastillas termo sensibles que se reblandecen con el calor y pegan los faldones a la placa inferior, evitando el golpeteo por el viento. En zonas de mucho frío o viento se recomienda activar con fuego y presionar para adherir. • La puesta en obra y definición de detalles se llevarán a cabo de acuerdo con los lineamientos de la norma UNE 104400-2 y las instrucciones de colocación. • La temperatura de aplicación será siempre superior a 5º C. ACONDICIONAMIENTO Placa: 34 cm x 1 m Unidades por Paquete: 21 Paquetes por Pallet: 52 NORMATIVA • En conformidad con la norma EN 544:2005. Certificada con el marcado CE Nº 0497/DE/ 1525/07 • Sistema de Calidad de acuerdo a la ISO:9001
