# Plaste en polvo, Plast de Gecol

- Propiedad del archivo: CONSTRUNARIO
- Formato: FIEBDC-3/2012
- Programa: Construnario Versión 3.51
- Fecha de los precios: 12/01/2024
- Divisa: EUR

**7175SOP** kg Plaste en polvo, Plast de Gecol
Precio: 0.57
Plaste en polvo base escayola, GECOL Plast, de rápido secado, acabado fino y nula merma, para el enlucido, alisado y tapado de grietas en revestimientos y techos interiores sobre soportes de yeso, escayola, placas de yeso laminado, pinturas, cemento, hormigón, etc.
