# Pasta de juntas de fraguado rápido, Plast juntas de Gecol

- Propiedad del archivo: CONSTRUNARIO
- Formato: FIEBDC-3/2012
- Programa: Construnario Versión 3.51
- Fecha de los precios: 12/01/2024
- Divisa: EUR

**7177SOP** kg Pasta de juntas de fraguado rápido, Plast juntas de Gecol
Precio: 0.70
Plaste en polvo, GECOL Plast juntas (UNE EN 13963), de rápido secado, fácil lijado, acabado fino y nula merma, apto para el tratamiento entre placas de yeso lamiando con cinta para juntas, para el relleno y terminación con endurecimiento por reacción química y secado. Producto con marcado CE y DdP (Declaración de prestaciones) según Reglamento (UE) 305/2011.
