# Pasta de agarre, Plast montaje de Gecol

- Propiedad del archivo: CONSTRUNARIO
- Formato: FIEBDC-3/2012
- Programa: Construnario Versión 3.51
- Fecha de los precios: 12/01/2024
- Divisa: EUR

**7178SOP** kg Pasta de agarre, Plast montaje de Gecol
Precio: 0.65
Plaste en polvo, GECOL Plast montaje (UNE EN 13963), de rápido secado, fácil lijado, acabado fino y nula merma, para la colocación de placas de yeso laminado en trasdosados directos. Producto con marcado CE y DdP (Declaración de prestaciones) según Reglamento (UE) 305/2011.
