# Recubrimiento aligerado y mineral, Rasoplast de Gecol

- Propiedad del archivo: CONSTRUNARIO
- Formato: FIEBDC-3/2012
- Programa: Construnario Versión 3.51
- Fecha de los precios: 12/01/2024
- Divisa: EUR

**7179SOP** kg Recubrimiento aligerado y mineral, Rasoplast de Gecol
Precio: 0.56
Mortero de enlucido fino para el alisado de superficies, base conglomerante hidráulico, GECOL Rasoplast, aligerado, tixotrópico, impermeable, exentos de cloruros y elevadas resistencias mecánicas, conforme a la normativa EN 998-1 – clase GP CS IV W2 – para la reparación y sellado de poros, coqueras y alisado de revestimientos tanto interiores como exteriores, mediante aplicación manual o mecánica, sobre soportes limpios, estables y resistentes. Producto con marcado CE y DdP (Declaración de prestaciones) según Reglamento (UE) 305/2011.
