# Mortero refractario de Gecol

- Propiedad del archivo: CONSTRUNARIO
- Formato: FIEBDC-3/2012
- Programa: Construnario Versión 3.51
- Fecha de los precios: 12/01/2024
- Divisa: EUR

**7500SOP** kg Mortero refractario de Gecol
Precio: 0.74
Mortero base conglomerante hidráulico especial y áridos refractarios, GECOL Refractario, elevadas resistencias térmicas, para el montaje y rejuntado de ladrillos y losetas refractarias, terracotas, etc. En condiciones de altas temperaturas como chimeneas, hornos, barbacoas, etc. Incluso sometidas a contacto directo con el fuego.
