# Mortero proyectable e impermeable, Lana mineral de Gecol

- Propiedad del archivo: CONSTRUNARIO
- Formato: FIEBDC-3/2012
- Programa: Construnario Versión 3.51
- Fecha de los precios: 12/01/2024
- Divisa: EUR

**7502SOP** kg Mortero proyectable e impermeable, Lana mineral de Gecol
Precio: 0.21
Mortero adhesivo impermeabilizante, base conglomerante hidráulico, GECOL Lana mineral, hidrófugo y tixotrópico, conforme a la normativa EN 998–1– tipo GP CSIV W2 – para colocación en espesores de 5 mm para la adherencia de paneles termo acústicos de lana mineral (roca o vidrio) en cerramientos de doble hoja interior y fachadas ventiladas de ladrillo cerámico, bloque de hormigón, etc. DIT Nº 535/09 (Sistema de Aislamiento Termoacústico con contribución a la Impermeabilización) perteneciente al Sistema GECOL – Knauf Insulation. DIT Nº 380R/14 (Sistema de Aislamiento Termoacústico con contribución a la Impermeabilización) perteneciente al Sistema URSA MUR. Producto con marcado CE y DdP (Declaración de prestaciones) según Reglamento (UE) 305/2011.
