# Mortero adhesivo fibrorreforzado, Term de Gecol. Blanco

- Propiedad del archivo: CONSTRUNARIO
- Formato: FIEBDC-3/2012
- Programa: Construnario Versión 3.51
- Fecha de los precios: 12/01/2024
- Divisa: EUR

**7506SOP** kg Mortero adhesivo fibrorreforzado, Term de Gecol. Blanco
Precio: 0.60
Sistema de Aislamiento Térmico por el Exterior de fachadas GECOL TERM (SATE / ETICS), con GECOL Term EPS / GECOL Term EPS Grafito / GECOL Term lana mineral con ETA 12/0408 compuesto por; GECOL Term perfil de arranque y pegado de las placas de aislamiento térmico (EPS 15 ó 20 kg / m3 y de __ mm espesor, ?= 0,037 W/mK, EPS GRAFITO de __ mm espesor, ?= 0,032 W/mK o MW de __ mm espesor, ?= 0,036 W/mK), adheridas al soporte previamente limpio de polvo y grasas mediante el mortero adhesivo GECOL Term (siguiendo instrucciones del fabricante) y saneado superficial de las mismas. Colocación de refuerzos en esquinas y puntos singulares con la gama GECOL Term perfilería. Colocación de espigas GECOL Term taco de anclaje según soporte, espesor de la placa y tipo de acabado, mínimo 6 espigas por m2 o según proyecto, siguiendo las instrucciones del fabricante. Endurecimiento superficial de las placas aislantes mediante capa de enfoscado de mínimo 5 mm de espesor realizada con el mortero adhesivo GECOL Term armado con GECOL Term malla (160 gr, 330 gr y 735 gr) y solapadas entre sí un mínimo de 10 mm. Acabado final según proyecto con la gama acrílica GECOL Revestcril (previa imprimación con GECOL Cril), acabado pintura elastomérica GECOL Cril elastic o acabado mineral GECOL Monocapa premium, siguiendo en todo caso las instrucciones del fabricante.
