# Mortero cementoso autonivelante hasta 5 mm, Nivelante 5 de Gecol

- Propiedad del archivo: CONSTRUNARIO
- Formato: FIEBDC-3/2012
- Programa: Construnario Versión 3.51
- Fecha de los precios: 12/01/2024
- Divisa: EUR

**7526SOP** kg Mortero cementoso autonivelante hasta 5 mm, Nivelante 5 de Gecol
Precio: 0.63
Mortero autonivelante de secado rápido, GECOL Nivelante 5, de elevadas resistencias mecánicas, fluido y bombeable, conforme a la normativa EN 13813 – tipo CT C20 F4 – para la nivelación, reparación y recrecido de suelos interiores, hasta 5 mm, previa aplicación de puente de adherencia, consolidador de superficies y regulador de absorción GECOL Primer-TP, tanto sobre soportes nuevos, como suelos preexistentes, permitiendo acoger pavimentos como madera, linóleum, cerámica, piedra natural, etc. Producto con marcado CE y DdP (Declaración de prestaciones) según Reglamento (UE) 305/2011.
