# Mortero premezclado cementoso, Recrecido pronto de Gecol

- Propiedad del archivo: CONSTRUNARIO
- Formato: FIEBDC-3/2012
- Programa: Construnario Versión 3.51
- Fecha de los precios: 12/01/2024
- Divisa: EUR

**7527SOP** kg Mortero premezclado cementoso, Recrecido pronto de Gecol
Precio: 0.21
Mortero de recrecido de secado rápido, GECOL Recrecido pronto, de elevadas resistencias mecánicas, retracción controlada, elevada densidad y apto para suelos de climatización radiante, conforme a la normativa EN 13813 – tipo CT C30 F6 – para la preparación de soleras, tanto flotantes como adheridas, en suelos interiores y exteriores, de 10 hasta 80 mm, (grosores inferiores a 35 mm previa aplicación de puente de adherencia, consolidador de superficies y regulador de absorción GECOL Primer-TP), tanto sobre soportes nuevos, como suelos preexistentes, permitiendo acoger pavimentos como madera, linóleum, cerámica, piedra natural, etc. Producto con marcado CE y DdP (Declaración de prestaciones) según Reglamento (UE) 305/2011.
