# Mortero de fraguado instantáneo, Pronto de Gecol

- Propiedad del archivo: CONSTRUNARIO
- Formato: FIEBDC-3/2012
- Programa: Construnario Versión 3.51
- Fecha de los precios: 12/01/2024
- Divisa: EUR

**7554SOP** kg Mortero de fraguado instantáneo, Pronto de Gecol
Precio: 0.74
GECOL Pronto es un mortero de cemento monocomponente, de endurecimiento instantáneo, diseñado, tanto para la obturación de vías de agua, como para fijaciones rápidas de albañilería. Es un producto altamente resistente al agua de mar y aguas agresivas pH>5, exento de cloruros y revestible posteriormente con morteros de todo tipo, cerámicas, pinturas, etc. Indicado para cualquier obra de albañilería en la que se requiera una alta resistencia a corto plazo, en trabajos como: anclajes, colocación de marcos, reglas, tuberías, bisagras, fijación de mobiliario urbano (señales, tapas de alcantarillas, desagües, etc.). Fragua incluso en inmersión de agua y por tanto también está recomendado para reparaciones en tuberías, taponamiento y obturación de vías de agua en pozos, balsas, sótanos, túneles, etc., a través de fisuras o roturas, tanto a presión como a contrapresión.
