# Mortero tixotrópico, Reparatec R4 rápido de Gecol

- Propiedad del archivo: CONSTRUNARIO
- Formato: FIEBDC-3/2012
- Programa: Construnario Versión 3.51
- Fecha de los precios: 12/01/2024
- Divisa: EUR

**7556SOP** kg Mortero tixotrópico, Reparatec R4 rápido de Gecol
Precio: 0.74
Reparador de hormigón estructural, de fraguado rápido, base conglomerante hidráulico, resistente a ambientes marinos, aguas sulfatadas y ambientes agresivos, GECOL Reparatec R4 rápido, tixotrópico, impermeable, exentos de cloruros y elevadas resistencias mecánicas, conforme a la normativa EN 1504 – 4 – clase R4 – para la regeneración monolítica, protección y alisado de estructuras de hormigón, hormigón armado y elementos prefabricados, mediante aplicación manual o mecánica, sobre soportes limpios, estables y resistentes, no atacando a las armaduras ni a los elementos metálicos. Producto con marcado CE y DdP (Declaración de prestaciones) según Reglamento (UE) 305/2011
