# Mortero fluido, Grout 100 de Gecol

- Propiedad del archivo: CONSTRUNARIO
- Formato: FIEBDC-3/2012
- Programa: Construnario Versión 3.51
- Fecha de los precios: 12/01/2024
- Divisa: EUR

**7559SOP** kg Mortero fluido, Grout 100 de Gecol
Precio: 0.48
Mortero para anclajes y rellenos, fluido, de retracción compensada y ligeramente expansivo, GECOL Grout 100, exento de cloruros y elevadas resistencias mecánicas en grandes espesores, conforme a la normativa EN 1504 – 6, para el anclaje y relleno por vertido bajo placa de apoyo, pilares, bancadas de maquinaría, pernos, postes, tubos de acero, encofrados, refuerzos de estructuras y todos aquellos lugares que estén expuestos a fuerzas dinámicas, no atacando a las armaduras ni a los elementos metálicos. Producto con marcado CE y DdP (Declaración de prestaciones) según Reglamento (UE) 305/2011.
