# Mortero monocomponente mineral, Prontocem de Gecol

- Propiedad del archivo: CONSTRUNARIO
- Formato: FIEBDC-3/2012
- Programa: Construnario Versión 3.51
- Fecha de los precios: 12/01/2024
- Divisa: EUR

**7560SOP** kg Mortero monocomponente mineral, Prontocem de Gecol
Precio: 0.59
Mortero de anclaje, de fraguado ultra rápido y resistente al agua de mar y aguas agresivas, GECOL Prontocem, exentos de cloruros y elevadas resistencias mecánicas tanto iniciales como finales, para el anclaje, colocación de marcos, reglas, tuberías, bisagras, fijación de mobiliario urbano (señales, tapas de alcantarillas, desagües, etc.), fraguando incluso bajo inmersión, resistente tanto a la presión como a contrapresión del agua.
