# Mortero macroporoso e impermeable, Aqua mur cal de Gecol

- Propiedad del archivo: CONSTRUNARIO
- Formato: FIEBDC-3/2012
- Programa: Construnario Versión 3.51
- Fecha de los precios: 12/01/2024
- Divisa: EUR

**7576SOP** kg Mortero macroporoso e impermeable, Aqua mur cal de Gecol
Precio: 0.58
Impermeabilización de humedades por ascensión capilar con mortero de revestimiento macroporoso de elevada transpirabilidad, base conglomerante cal aérea, GECOL Aqua mur cal conforme a la normativa UNE EN 998-1 – clase RCS-I – para la impermeabilización de zócalos, mediante aplicación manual o por proyección mecánica, sobre soportes limpios, estables y resistentes. Reforzando el mortero con malla de fibra de vidrio resistente a los álcalis de la gama GECOL Malla. Producto con marcado CE y DdP (Declaración de prestaciones) según Reglamento (UE) 305/2011.
