# Mortero impermeabilizante mineral monocomponente, Imper - F de Gecol

- Propiedad del archivo: CONSTRUNARIO
- Formato: FIEBDC-3/2012
- Programa: Construnario Versión 3.51
- Fecha de los precios: 12/01/2024
- Divisa: EUR

**7578SOP** kg Mortero impermeabilizante mineral monocomponente, Imper - F de Gecol
Precio: 0.84
Impermeabilización monolítica con mortero de revestimiento base conglomerante hidráulico puzolánico y sulforresistente, GECOL Imper-F conforme a la normativa EN 1504 – 2 (Protecciónsuperficial del hormigón), para la impermeabilización en capa fina 2 – 5 mm, en presencia de agua con presión positiva o negativa en la protección del hormigón, hormigón armado, superficies de enfoscado de cemento, mediante aplicación manual o por proyección mecánica, sobre soportes limpios, estables y resistentes. Producto con marcado CE y DdP (Declaración de prestaciones) según Reglamento (UE) 305/2011.
