# Membrana cementosa bi-componente, Imper - R de Gecol

- Propiedad del archivo: CONSTRUNARIO
- Formato: FIEBDC-3/2012
- Programa: Construnario Versión 3.51
- Fecha de los precios: 12/01/2024
- Divisa: EUR

**7584SOP** kg Membrana cementosa bi-componente, Imper - R de Gecol
Precio: 8.48
Impermeabilización con membrana bicomponente, de fraguado ultra-rápido base conglomerante hidráulico y resinas impermeabilizantes, flexible y fibrorreforzada, GECOL Imper-R conforme a la normativa EN 1504 – 2 (Protección superficial del hormigón), para la impermeabilización en capa fina 2 – 3 mm, en presencia de agua con presión positiva o negativa en la protección del hormigón, hormigón armado, superficies de enfoscado de cemento, mediante aplicación manual o por proyección mecánica en capa fina, sobre soportes limpios, estables y resistentes. Producto con marcado CE y DdP (Declaración de prestaciones) según Reglamento (UE) 305/2011
