# Membrana cementosa bi-componente, Imper flex de Gecol

- Propiedad del archivo: CONSTRUNARIO
- Formato: FIEBDC-3/2012
- Programa: Construnario Versión 3.51
- Fecha de los precios: 12/01/2024
- Divisa: EUR

**7588SOP** kg Membrana cementosa bi-componente, Imper flex de Gecol
Precio: 2.52
Impermeabilización con membrana monocomponente, base conglomerante hidráulico y resinas impermeabilizantes, flexible y fibrorreforzada, GECOL Imper flex conforme a la normativa EN 1504 – 2 (Protección superficial del hormigón) y EN 14891 (Membranas líquidas de impermeabilización para su uso bajo baldosas cerámicas) – clase CM P – para la impermeabilización en capa fina 2 – 3 mm, en presencia de agua con presión positiva o negativa en la protección del hormigón, hormigón armado, superficies de enfoscado de cemento, mediante aplicación manual o por proyección mecánica en capa fina, sobre soportes limpios, estables y resistentes. Producto con marcado CE y DdP (Declaración de prestaciones) según Reglamento (UE) 305/2011.
