# Puente de adherencia, Primer - M de Gecol

- Propiedad del archivo: CONSTRUNARIO
- Formato: FIEBDC-3/2012
- Programa: Construnario Versión 3.51
- Fecha de los precios: 12/01/2024
- Divisa: EUR

**7803SOP** kg Puente de adherencia, Primer - M de Gecol
Precio: 3.80
GECOL Primer-M es una imprimación en base acuosa, monocomponente, destinada a crear puentes de adherencia. De muy fácil utilización, ya que se aplica a brocha o rodillo sobre la superficie a tratar. Mejora las prestaciones técnicas de los productos, puesto que, por un lado favorece el anclaje de los morteros de revestimiento en superficies lisa o poco porosas (ej. hormigón) y por otro, regula la absorción de dichos soportes y consiguientemente controla las posibles pérdidas de agua. Su uso es extensivo en interiores y exteriores, tanto en paramentos verticales como techos.
