# Ligante polimérico, monocomponente, Látex de Gecol

- Propiedad del archivo: CONSTRUNARIO
- Formato: FIEBDC-3/2012
- Programa: Construnario Versión 3.51
- Fecha de los precios: 12/01/2024
- Divisa: EUR

**7806SOP** litro Ligante polimérico, monocomponente, Látex de Gecol
Precio: 7.00
GECOL Látex es un ligante polimérico, monocomponente, que aumenta las resistencias mecánicas y mejora la adherencia en todo tipo de morteros y hormigones. Es un producto incoloro, que se añade al agua de amasado proporcionando: – Incremento de la adherencia, resistencia y flexibilidad en los morteros. – Mayor resistencia superficial, incrementando su dureza y resistencia al frote. – Disminución de la porosidad del soporte. – Aumenta el brillo y lavabilidad de los morteros de revestimiento. Su uso extensivo en interiores y exteriores.
